# 1301 Grifo a pedal horizontal 1/2" - De Genebre

- Propiedad del archivo: CONSTRUNARIO
- Formato: FIEBDC-3/2012
- Programa: Construnario Versión 3.51
- Fecha de los precios: 02/05/2022
- Divisa: EUR

**GEN1301 04** u 1301 Grifo a pedal horizontal 1/2" - De Genebre
Precio: 151.27
Grifo a pedal horizontal cuerpo latón cromado. Regulación de caudal incorporado (pulsando el pedal con el pie se obtiene agua fría a un caudal constante). Sujeción suelo. Código EAN: 8428381011569
