# 1340 Grifo a pedal horizontal doble pedal 1/2" - De Genebre

- Propiedad del archivo: CONSTRUNARIO
- Formato: FIEBDC-3/2012
- Programa: Construnario Versión 3.51
- Fecha de los precios: 02/05/2022
- Divisa: EUR

**GEN1340 04** u 1340 Grifo a pedal horizontal doble pedal 1/2" - De Genebre
Precio: 241.79
Grifo a pedal horizontal - doble pedal. Cuerpo latón cromado. Pedal azul: agua fría. Pedal rojo: agua caliente (pulsando ambos a la vez se obtendrá agua mezclada). Código EAN: 8428381020547
