# 1342 Grifo horizontal doble pedal filtro autolimpiante 1/2" - De Genebre

- Propiedad del archivo: CONSTRUNARIO
- Formato: FIEBDC-3/2012
- Programa: Construnario Versión 3.51
- Fecha de los precios: 02/05/2022
- Divisa: EUR

**GEN1342 04** u 1342 Grifo horizontal doble pedal filtro autolimpiante 1/2" - De Genebre
Precio: 239.39
Grifo horizontal de doble pedal con filtro 1/2". Cuerpo: latón cromado. Pedal azul: agua frío. Pedal rojo: agua caliente (pulsando ambos a la vez se obtendrá agua mezclada). Código EAN: 8428381238195
