# 1345 Grifo a pedal vertical doble pedal 1/2" - De Genebre

- Propiedad del archivo: CONSTRUNARIO
- Formato: FIEBDC-3/2012
- Programa: Construnario Versión 3.51
- Fecha de los precios: 02/05/2022
- Divisa: EUR

**GEN1345 04** u 1345 Grifo a pedal vertical doble pedal 1/2" - De Genebre
Precio: 244.38
Grifo a pedal vertical a doble pedal. Cuerpo latón cromado. Pedal azul: agua fría. Pedal rojo: agua caliente (pulsando ambos a la vez se obtiene agua mezclada). Código EAN: 8428381020554
