# 1350 Pulsador de pie regulable 1/2" - De Genebre

- Propiedad del archivo: CONSTRUNARIO
- Formato: FIEBDC-3/2012
- Programa: Construnario Versión 3.51
- Fecha de los precios: 02/05/2022
- Divisa: EUR

**GEN1350 04** u 1350 Pulsador de pie regulable 1/2" - De Genebre
Precio: 104.34
Pulsador de pie regulable instalación empotrado en el suelo. Regulador de caudal y filtro incorporados. Palanca exterior de acero inox 110x140 m/m. Código EAN: 8428381011798
