# 1444 Mezclador termostático vertical con termómetro 1/2" - De Genebre

- Propiedad del archivo: CONSTRUNARIO
- Formato: FIEBDC-3/2012
- Programa: Construnario Versión 3.51
- Fecha de los precios: 02/05/2022
- Divisa: EUR

**GEN1444 04** u 1444 Mezclador termostático vertical con termómetro 1/2" - De Genebre
Precio: 203.24
Mezclador termostático vertical con termómetro. Dispositivo contra escaldo con bloqueo del suministro según en 1111. Cartucho extraíble y unidad termostática especial con protección antical y alta velocidad de respuesta. Posibilidad de bloqueo del volante tras la regulación. Temperatura máxima de entrada de agua 160ºc. Termómetro de inmersión incorporado. Con filtro de acero inoxidable, válvula de retención y racores incorporados. Aplicación para paneles solares. 1/2". Código EAN: 8428381255246
