# 1447 Cartucho termostático completo 3/4" - De Genebre

- Propiedad del archivo: CONSTRUNARIO
- Formato: FIEBDC-3/2012
- Programa: Construnario Versión 3.51
- Fecha de los precios: 02/05/2022
- Divisa: EUR

**GEN1447 05** u 1447 Cartucho termostático completo 3/4" - De Genebre
Precio: 242.41
Cartucho termostático completo. Recambio para artículo 1446-1450. 3/4". Código EAN: 8428381153122
