# 1450 Mezclador termostático 2" - De Genebre

- Propiedad del archivo: CONSTRUNARIO
- Formato: FIEBDC-3/2012
- Programa: Construnario Versión 3.51
- Fecha de los precios: 02/05/2022
- Divisa: EUR

**GEN1450 09** u 1450 Mezclador termostático 2" - De Genebre
Precio: 1820.19
Mezclador termostático sistema termostático con anillo de circulación incorporado. Ahorro en la instalación, ahorro de agua caliente y energía. Código EAN: 8428381063582
