# 1451 Kit termostático con válvula desviadora y mezclador 3/4" - De Genebre

- Propiedad del archivo: CONSTRUNARIO
- Formato: FIEBDC-3/2012
- Programa: Construnario Versión 3.51
- Fecha de los precios: 02/05/2022
- Divisa: EUR

**GEN1451 05** u 1451 Kit termostático con válvula desviadora y mezclador 3/4" - De Genebre
Precio: 362.27
Kit termostático con válvula desviadora y mezclador. Kit termostático premontado antiescaldo para facilitar la conexión desde el panel solar hasta la caldera y una válvula desviadora termostática. Mezclador con temperatura máxima de entrada 160ºc, filtro de inoxidable, válvula de retención y racores. Válvula desviadora termostática con temperatura preestablecida de 40ºc. 3/4". Código EAN: 8428381255284
