# 1452 Válvula desviadora termostática 3/4" - De Genebre

- Propiedad del archivo: CONSTRUNARIO
- Formato: FIEBDC-3/2012
- Programa: Construnario Versión 3.51
- Fecha de los precios: 02/05/2022
- Divisa: EUR

**GEN1452 05** u 1452 Válvula desviadora termostática 3/4" - De Genebre
Precio: 120.57
Válvula desviadora termostática. Desvía automáticamente el agua caliente que proviene del panel a la caldera, sólo cuando es necesario integrar la temperatura. Elemento termostático con protección antical y alta velocidad de respuesta. Temperatura máxima de entrada de agua 160ºc. Válvula tarada a 40ºc. 3/4". Código EAN: 8428381255314
