# 1575 Dosificador de jabón - De Genebre

- Propiedad del archivo: CONSTRUNARIO
- Formato: FIEBDC-3/2012
- Programa: Construnario Versión 3.51
- Fecha de los precios: 02/05/2022
- Divisa: EUR

**GEN1575 00** u 1575 Dosificador de jabón - De Genebre
Precio: 48.97
Dosificador de jabón capacidad 1 litro. Cuerpo plástico abs. Sistema de anclaje a la pared con tacos y tornillos. Código EAN: 8428381061540
