# 1579 Sifón botella lavabo extensible 1 1/4" - De Genebre

- Propiedad del archivo: CONSTRUNARIO
- Formato: FIEBDC-3/2012
- Programa: Construnario Versión 3.51
- Fecha de los precios: 02/05/2022
- Divisa: EUR

**GEN1579 07** u 1579 Sifón botella lavabo extensible 1 1/4" - De Genebre
Precio: 27.57
Sifón botella lavabo extensible. Longitud tubo 25 cm. válvula desagüé lavabo (rejilla). Tapón y cadena longitudinal 37 cm. Código EAN: 8428381143024
