# Sifón botella para lavabo y bidé, referencia 1626 41 de Genebere. 1 1/4". Negro - De Genebre

- Propiedad del archivo: CONSTRUNARIO
- Formato: FIEBDC-3/2012
- Programa: Construnario Versión 3.51
- Fecha de los precios: 02/05/2022
- Divisa: EUR

**GEN1626 41** u Sifón botella para lavabo y bidé, referencia 1626 41 de Genebere. 1 1/4". Negro - De Genebre
Precio: 101.48
Sifón extensible botella para lavabo y bidé. Fabricado en latón CC754S, acabado negro. Rosca de conexión de 1 ¼”. Dotado de conexiones de tubo vertical y horizontal telescópicas y juntas en NBR. Incluye tapón inferior para limpieza. Código EAN: 8434055019946
