# GENEBRE 1629 Sifón para lavadora - De Genebre

- Propiedad del archivo: CONSTRUNARIO
- Formato: FIEBDC-3/2012
- Programa: Construnario Versión 3.51
- Fecha de los precios: 02/05/2022
- Divisa: EUR

**GEN1629 07** u GENEBRE 1629 Sifón para lavadora - De Genebre
Precio: 16.27
GENEBRE 1629 Sifón para lavadora Código EAN: 8428381174332
