# 1640 Tubo sifón 32x35 - De Genebre

- Propiedad del archivo: CONSTRUNARIO
- Formato: FIEBDC-3/2012
- Programa: Construnario Versión 3.51
- Fecha de los precios: 02/05/2022
- Divisa: EUR

**GEN1640 07** u 1640 Tubo sifón 32x35 - De Genebre
Precio: 8.44
Tubo sifón 32x35 sin cartela. Latón une-en 12165 cromado. Código EAN: 8428381041351
