# Rociador doble función cascada/lluvia, referencia 1643 45 de la serie Kenjo de Genebre - De Genebre

- Propiedad del archivo: CONSTRUNARIO
- Formato: FIEBDC-3/2012
- Programa: Construnario Versión 3.51
- Fecha de los precios: 02/05/2022
- Divisa: EUR

**GEN1643 45** u Rociador doble función cascada/lluvia, referencia 1643 45 de la serie Kenjo de Genebre - De Genebre
Precio: 1056.46
Rociador doble función cascada-lluvia Serie Kenjo. Código EAN: 8428381270492
