# 1655 Ducha INOX "OSIRIS" 1/2" - De Genebre

- Propiedad del archivo: CONSTRUNARIO
- Formato: FIEBDC-3/2012
- Programa: Construnario Versión 3.51
- Fecha de los precios: 02/05/2022
- Divisa: EUR

**GEN1655 04** u 1655 Ducha INOX "OSIRIS" 1/2" - De Genebre
Precio: 2.74
Ducha inoxidable "Osiris" cuerpo aisi-410. 1/2" Código EAN: 8428381012085
