# Caño pared baño Serie GE2 - De Genebre

- Propiedad del archivo: CONSTRUNARIO
- Formato: FIEBDC-3/2012
- Programa: Construnario Versión 3.51
- Fecha de los precios: 02/05/2022
- Divisa: EUR

**GEN1667 45** u Caño pared baño Serie GE2 - De Genebre
Precio: 43.46
Caño pared baño Serie GE2. Código EAN: 8428381200130
