# 1670 Brazo ducha "PROYEC" 1/2" - De Genebre

- Propiedad del archivo: CONSTRUNARIO
- Formato: FIEBDC-3/2012
- Programa: Construnario Versión 3.51
- Fecha de los precios: 02/05/2022
- Divisa: EUR

**GEN1670 04** u 1670 Brazo ducha "PROYEC" 1/2" - De Genebre
Precio: 22.77
Brazo ducha "Proyec" latón fundido une-en 12165. Longitud 19 cm. exterior cromado. Código EAN: 8428381011811
