# Brazo a techo, referencia 1672 45 de la serie Kenjo. 15 cm - De Genebre

- Propiedad del archivo: CONSTRUNARIO
- Formato: FIEBDC-3/2012
- Programa: Construnario Versión 3.51
- Fecha de los precios: 02/05/2022
- Divisa: EUR

**GEN1672 45** u Brazo a techo, referencia 1672 45 de la serie Kenjo. 15 cm - De Genebre
Precio: 28.78
Brazo a techo 15 cm Serie Kenjo. Código EAN: 8428381140702
