# Caño pared baño, referencia 1674 45 de la serie Kenjo de Genebre - De Genebre

- Propiedad del archivo: CONSTRUNARIO
- Formato: FIEBDC-3/2012
- Programa: Construnario Versión 3.51
- Fecha de los precios: 02/05/2022
- Divisa: EUR

**GEN1674 45** u Caño pared baño, referencia 1674 45 de la serie Kenjo de Genebre - De Genebre
Precio: 68.56
Caño pared baño Serie Kenjo. Código EAN: 8428381094036
