# 1675 Limitador de caudal de agua 5l/mto 1/2" - De Genebre

- Propiedad del archivo: CONSTRUNARIO
- Formato: FIEBDC-3/2012
- Programa: Construnario Versión 3.51
- Fecha de los precios: 02/05/2022
- Divisa: EUR

**GEN1675 04 05** u 1675 Limitador de caudal de agua 5l/mto 1/2" - De Genebre
Precio: 16.81
GENEBRE 1675 Limitador de caudal de agua 1/2", cuerpo de latón UNE-EN 12165 cromado. Taraje: fijo 5, 7, 9 y 14l/mto. Adecuado para duchas de centros deportivos, porque indistintamente de la presión, taramos la salida justa del agua. 1/2" Código EAN: 8428381136750
