# Toma ducha mural Kenjo - De Genebre

- Propiedad del archivo: CONSTRUNARIO
- Formato: FIEBDC-3/2012
- Programa: Construnario Versión 3.51
- Fecha de los precios: 02/05/2022
- Divisa: EUR

**GEN1679 04** u Toma ducha mural Kenjo - De Genebre
Precio: 30.61
Toma ducha mural Kenjo. Código EAN: 8428381254591
