# 1700 04 Columna ducha INOX una salida 1/2" - De Genebre

- Propiedad del archivo: CONSTRUNARIO
- Formato: FIEBDC-3/2012
- Programa: Construnario Versión 3.51
- Fecha de los precios: 02/05/2022
- Divisa: EUR

**GEN1700 04** u 1700 04 Columna ducha INOX una salida 1/2" - De Genebre
Precio: 1410.68
Columna-ducha externa para piscinas y jardín. Material inoxidable aisi 316l. Ducha mezcladora con una salida superior. Agua fría y agua caliente. Código EAN: 8428381012672
