# 1701 04 Columna ducha INOX y lavapies 1/2" - De Genebre

- Propiedad del archivo: CONSTRUNARIO
- Formato: FIEBDC-3/2012
- Programa: Construnario Versión 3.51
- Fecha de los precios: 02/05/2022
- Divisa: EUR

**GEN1701 04** u 1701 04 Columna ducha INOX y lavapies 1/2" - De Genebre
Precio: 1913.58
Columna ducha inox y lavapies. columna-ducha externa para piscinas y jardín. Material inoxidable aisi 316l.ducha mezcladora salida superior e inferior con lavapies. Agua fría y caliente. Código EAN: 8428381018797
