# 1702 04 Columna ducha temporizada 2 salidas y 2 lavapies 1/2" - De Genebre

- Propiedad del archivo: CONSTRUNARIO
- Formato: FIEBDC-3/2012
- Programa: Construnario Versión 3.51
- Fecha de los precios: 02/05/2022
- Divisa: EUR

**GEN1702 04** u 1702 04 Columna ducha temporizada 2 salidas y 2 lavapies 1/2" - De Genebre
Precio: 2543.15
Columna ducha temporizada 2 salidas y 2 lavapies. columna-ducha temporizada externa para piscinas, jardín, camping y playas. Material inoxidable aisi 316l. doble ducha salida superior y doble salida inferior lavapies. Código EAN: 8428381015123
