# Barra prelavado, referencia 1703B 04 de Genebre - De Genebre

- Propiedad del archivo: CONSTRUNARIO
- Formato: FIEBDC-3/2012
- Programa: Construnario Versión 3.51
- Fecha de los precios: 02/05/2022
- Divisa: EUR

**GEN1703B 04** u Barra prelavado, referencia 1703B 04 de Genebre - De Genebre
Precio: 127.49
Barra prelavado p/1703. Código EAN: 8428381228066
