# Flexo columna grifo prelavado, referencia 1703F 04 de Genebre - De Genebre

- Propiedad del archivo: CONSTRUNARIO
- Formato: FIEBDC-3/2012
- Programa: Construnario Versión 3.51
- Fecha de los precios: 02/05/2022
- Divisa: EUR

**GEN1703F 04** u Flexo columna grifo prelavado, referencia 1703F 04 de Genebre - De Genebre
Precio: 31.83
Flexo de alta resistencia a la presión, con tubo interior EPDM, malla interior de acero inoxidable y funda plástica para facilitar la limpieza. Doble grapaje en acero inoxidable AISI 304 y tuercas giratorias fabricadas en latón cromado CW617N, cromadas según EN 248. Longitud 120 cm. Código EAN: 8428381151654
