# Soporte barra, referencia 1703S 04 de Genebre - De Genebre

- Propiedad del archivo: CONSTRUNARIO
- Formato: FIEBDC-3/2012
- Programa: Construnario Versión 3.51
- Fecha de los precios: 02/05/2022
- Divisa: EUR

**GEN1703S 04** u Soporte barra, referencia 1703S 04 de Genebre - De Genebre
Precio: 48.20
Recambios soporte barra. Código EAN: 8428381153177
