# Columna grifo prelavado, referencia 1704 04 de Geberit. Con caño alto - De Genebre

- Propiedad del archivo: CONSTRUNARIO
- Formato: FIEBDC-3/2012
- Programa: Construnario Versión 3.51
- Fecha de los precios: 02/05/2022
- Divisa: EUR

**GEN1704 04** u Columna grifo prelavado, referencia 1704 04 de Geberit. Con caño alto - De Genebre
Precio: 406.53
Columna de cocina profesional con grifo con caño giratorio para instalar sobre encimera. Grifo dotado de montura ¼ vuelta y filtro plástico antipartículas. Incluye todos los elementos de fijación. Código EAN: 8428381137252
