# Grifo ducha pre-lavado, referencia 1706 04 de Genebre - De Genebre

- Propiedad del archivo: CONSTRUNARIO
- Formato: FIEBDC-3/2012
- Programa: Construnario Versión 3.51
- Fecha de los precios: 02/05/2022
- Divisa: EUR

**GEN1706 04** u Grifo ducha pre-lavado, referencia 1706 04 de Genebre - De Genebre
Precio: 119.37
Ducha prelavado profesional con diseño ergonómico, apertura progresiva, cierre automático y dispositivo anti-golpe de ariete. Cuerpo y palanca en latón CW617N cromado según EN 248. Empuñadura en tecnopolímero. Dotado de anillo anti golpes en la salida. Doble posición de spray (concentrado y ducha). Código EAN: 8428381137269
