# 1708 Monomando fregadera 1/2" - De Genebre

- Propiedad del archivo: CONSTRUNARIO
- Formato: FIEBDC-3/2012
- Programa: Construnario Versión 3.51
- Fecha de los precios: 02/05/2022
- Divisa: EUR

**GEN1708 04** u 1708 Monomando fregadera 1/2" - De Genebre
Precio: 222.21
Monomando fregadera monomando con cartucho cerámico. Cuerpo latón pulido y cromado. Caño orientable (caudal 3kg./cm.2 26 l./min.). Maneta en tecno polímero. Código EAN: 8428381137283
