# 1711 08 Lavamanos INOX mural 1 1/2" - De Genebre

- Propiedad del archivo: CONSTRUNARIO
- Formato: FIEBDC-3/2012
- Programa: Construnario Versión 3.51
- Fecha de los precios: 02/05/2022
- Divisa: EUR

**GEN1711 08** u 1711 08 Lavamanos INOX mural 1 1/2" - De Genebre
Precio: 788.39
Lavamanos industrial inoxidable mural con jabonera y pulsador temporizado frontal. Código EAN: 8428381255611
