# Columna pre-lavado alta, referencia 1714 04 de Genebre. Con monobloc mezclador - De Genebre

- Propiedad del archivo: CONSTRUNARIO
- Formato: FIEBDC-3/2012
- Programa: Construnario Versión 3.51
- Fecha de los precios: 02/05/2022
- Divisa: EUR

**GEN1714 04** u Columna pre-lavado alta, referencia 1714 04 de Genebre. Con monobloc mezclador - De Genebre
Precio: 445.04
Columna de cocina profesional con grifo mezclador monobloc para instalar sobre encimera. Grifo con monturas cerámicas ¼ de vuelta, conexiones flexibles y válvulas antirretorno. Incluye todos los elementos de fijación. Código EAN: 8428381143086
