# Grifo gran cocina giratorio, referencia 1715 04 de Genebre. Con ducha extraíble - De Genebre

- Propiedad del archivo: CONSTRUNARIO
- Formato: FIEBDC-3/2012
- Programa: Construnario Versión 3.51
- Fecha de los precios: 02/05/2022
- Divisa: EUR

**GEN1715 04** u Grifo gran cocina giratorio, referencia 1715 04 de Genebre. Con ducha extraíble - De Genebre
Precio: 542.41
Grifo prelavado giratorio profesional con ducha extraíble para instalar sobre la encimera. Dotado de un muelle de acero inoxidable AISI 304 cromado. Rotación de 180°. Barra y soporte en acero inoxidable AISI 304. Ducha en latón CW617N cromados según EN 248. Provisto de un flexo de acero inoxidable. Ducha con diseño ergonómico, cierre automático y doble posición de spray (concentrado y ducha). Incluye todos los elementos de fijación. Código EAN: 8428381255628
