# Columna prelavado alta con grupo mezclador mural, referencia 1716 04 de Genebre. 15 cm 1/2' - De Genebre

- Propiedad del archivo: CONSTRUNARIO
- Formato: FIEBDC-3/2012
- Programa: Construnario Versión 3.51
- Fecha de los precios: 02/05/2022
- Divisa: EUR

**GEN1716 04** u Columna prelavado alta con grupo mezclador mural, referencia 1716 04 de Genebre. 15 cm 1/2' - De Genebre
Precio: 463.40
Columna de cocina profesional con grifo mezclador para instalar en pared sobre la encimera. Grifo con monturas cerámicas ¼ de vuelta y válvulas antirretorno. Incluye todos los elementos de fijación. Código EAN: 8428381137337
