# 1721 Conjunto ducha de emergencia y lava-ojos 1 1/4" - De Genebre

- Propiedad del archivo: CONSTRUNARIO
- Formato: FIEBDC-3/2012
- Programa: Construnario Versión 3.51
- Fecha de los precios: 02/05/2022
- Divisa: EUR

**GEN1721 07** u 1721 Conjunto ducha de emergencia y lava-ojos 1 1/4" - De Genebre
Precio: 1474.41
Conjunto columna ducha de emergencia y lava-ojos con apertura manual y pedal para la industria. Código EAN: 8428381012719
