# Columna prelavado alta con monomando mezclador mural, referencia 1724 04 de Genebre - De Genebre

- Propiedad del archivo: CONSTRUNARIO
- Formato: FIEBDC-3/2012
- Programa: Construnario Versión 3.51
- Fecha de los precios: 02/05/2022
- Divisa: EUR

**GEN1724 04** u Columna prelavado alta con monomando mezclador mural, referencia 1724 04 de Genebre - De Genebre
Precio: 491.56
Columna de cocina profesional con grifo mezclador monomando para instalar en pared sobre la encimera. Grifo con cartucho cerámico mezclador D40 y válvulas antirretorno. Incluye todos los elementos de fijación Código EAN: 8428381270539
