# GENEBRE 1726 Grifo ducha pre-lavado 1/2" - De Genebre

- Propiedad del archivo: CONSTRUNARIO
- Formato: FIEBDC-3/2012
- Programa: Construnario Versión 3.51
- Fecha de los precios: 02/05/2022
- Divisa: EUR

**GEN1726 04** u GENEBRE 1726 Grifo ducha pre-lavado 1/2" - De Genebre
Precio: 105.90
GENEBRE 1726 Grifo ducha pre-lavado 1/2" Código EAN: 8428381270614
