# Set columna, referencia 1746 45 de la serie Kenjo de Genebre. Eextensible con ducha, soporte y flexo - De Genebre

- Propiedad del archivo: CONSTRUNARIO
- Formato: FIEBDC-3/2012
- Programa: Construnario Versión 3.51
- Fecha de los precios: 02/05/2022
- Divisa: EUR

**GEN1746 45** u Set columna, referencia 1746 45 de la serie Kenjo de Genebre. Eextensible con ducha, soporte y flexo - De Genebre
Precio: 544.82
Set columna Serie Kenjo extensible con ducha, soporte y flexo. Código EAN: 8428381253105
