# 1753 Barra fija derecha W.C. bidé y lavabo - De Genebre

- Propiedad del archivo: CONSTRUNARIO
- Formato: FIEBDC-3/2012
- Programa: Construnario Versión 3.51
- Fecha de los precios: 02/05/2022
- Divisa: EUR

**GEN1753 00** u 1753 Barra fija derecha W.C. bidé y lavabo - De Genebre
Precio: 159.16
Barra fija derecha W.C. bidé y lavabo Código EAN: 8428381139164
