# 1755 Barra vertical horizontal derecha - De Genebre

- Propiedad del archivo: CONSTRUNARIO
- Formato: FIEBDC-3/2012
- Programa: Construnario Versión 3.51
- Fecha de los precios: 02/05/2022
- Divisa: EUR

**GEN1755 00** u 1755 Barra vertical horizontal derecha - De Genebre
Precio: 241.19
Barra vertical horizontal derecha, para duchas y bañeras. Código EAN: 8428381139188
