# 1763 Bara fija ángulo 90º izquierda W.C. bidé y lavabo - De Genebre

- Propiedad del archivo: CONSTRUNARIO
- Formato: FIEBDC-3/2012
- Programa: Construnario Versión 3.51
- Fecha de los precios: 02/05/2022
- Divisa: EUR

**GEN1763 00** u 1763 Bara fija ángulo 90º izquierda W.C. bidé y lavabo - De Genebre
Precio: 125.49
Barra fija ángulo 90º izquierda W.C. bidé y lavabo. Código EAN: 8428381139249
