# 1773 Toallero repisa con barra - De Genebre

- Propiedad del archivo: CONSTRUNARIO
- Formato: FIEBDC-3/2012
- Programa: Construnario Versión 3.51
- Fecha de los precios: 02/05/2022
- Divisa: EUR

**GEN1773 00** u 1773 Toallero repisa con barra - De Genebre
Precio: 113.86
Toallero repisa con barra. Acero INOX. Pulido. Longitud: 600mm Fondo: 200mm Tubos Ø18 y 19 mm. Código EAN: 8428381139294
