# 1784 Secamanos "GE-TRONIC" 220V - De Genebre

- Propiedad del archivo: CONSTRUNARIO
- Formato: FIEBDC-3/2012
- Programa: Construnario Versión 3.51
- Fecha de los precios: 02/05/2022
- Divisa: EUR

**GEN1784 220V** u 1784 Secamanos "GE-TRONIC" 220V - De Genebre
Precio: 237.51
Secamanos "ge-tronic" voltaje 220/240 v. Ac. Frecuencia 50 hz. Corriente 7a. Potencia 1500 w. Dimensiones de embalaje 290x290x230 mm. De genebre 1784 Código EAN: 8428381157885
