# 1786 Secador de cabello con soporte 220V - De Genebre

- Propiedad del archivo: CONSTRUNARIO
- Formato: FIEBDC-3/2012
- Programa: Construnario Versión 3.51
- Fecha de los precios: 02/05/2022
- Divisa: EUR

**GEN1786 220V** u 1786 Secador de cabello con soporte 220V - De Genebre
Precio: 55.10
Secador de cabello con soporte voltaje 220/240 v. Ac. Frecuencia 50 hz. Corriente 4.6 a. Potencia 1000 w. Dimensiones de embalaje 170x90x200 mm. Protección eléctrica ipx4. De genebre 1786 Código EAN: 8428381157908
