# Válvula de esfera paso reducido inox de la serie 2001, referencia 2001 02 de Genebre. 1 pieza, 1/4 - De Genebre

- Propiedad del archivo: CONSTRUNARIO
- Formato: FIEBDC-3/2012
- Programa: Construnario Versión 3.51
- Fecha de los precios: 28/04/2022
- Divisa: EUR

**GEN200102** u Válvula de esfera paso reducido inox de la serie 2001, referencia 2001 02 de Genebre. 1 pieza, 1/4 - De Genebre
Precio: 19.31
Válvula esfera paso reducido 1 pieza. Construcción AISI 316 pulido asientos ptfe+fv. Extremos rosca gas din 2999. Pn 63. Temp. -25ºC 180ºC. Mando manual por palanca medida 1/4". Código EAN: 8428381001997
