# Válvula de esfera paso reducido , referencia 2002 06 de Genebre. 1 pieza NPT 1 - De Genebre

- Propiedad del archivo: CONSTRUNARIO
- Formato: FIEBDC-3/2012
- Programa: Construnario Versión 3.51
- Fecha de los precios: 28/04/2022
- Divisa: EUR

**GEN2002 06** u Válvula de esfera paso reducido , referencia 2002 06 de Genebre. 1 pieza NPT 1 - De Genebre
Precio: 23.55
Válvula esfera paso reducido 1 pieza rosca npt AISI b2.1. Construcción acero inox cf8m(316) microfusión. Asientos ptfe+fv. Pn 63. Temp. -25ºC +180ºC. Mando manual por palanca 1". Código EAN: 8428381020684
