# Válvula de esfera paso reducido, referencia 2004 062 de Genebre. 1 pieza rosca gas DIN NPT 1 - De Genebre

- Propiedad del archivo: CONSTRUNARIO
- Formato: FIEBDC-3/2012
- Programa: Construnario Versión 3.51
- Fecha de los precios: 28/04/2022
- Divisa: EUR

**GEN2004 06** u Válvula de esfera paso reducido, referencia 2004 062 de Genebre. 1 pieza rosca gas DIN NPT 1 - De Genebre
Precio: 23.55
Válvula esfera paso reducido 1 pieza rosca gas din 2999. Construcción acero inox cf8m (316) microfusión. Asientos ptfe +fv. Pn 63. temp.-25ºC +180ºC. Mando manual por palanca 1". Código EAN: 8428381175773
