# Válvula de esfera hexagonal, referencia 2005 02 de Genebre. 1 pieza M-H 1/4 - De Genebre

- Propiedad del archivo: CONSTRUNARIO
- Formato: FIEBDC-3/2012
- Programa: Construnario Versión 3.51
- Fecha de los precios: 28/04/2022
- Divisa: EUR

**GEN2005 02** u Válvula de esfera hexagonal, referencia 2005 02 de Genebre. 1 pieza M-H 1/4 - De Genebre
Precio: 15.54
Válvula esfera paso reducido 1 pieza m-h. Construcción AISI 316 pulido- asientos ptfe+fv. Extremos rosca gas m-h din 2999. pn 63. temp. -25º C +180ºc. Mando manual 1/4". Código EAN: 8428381002079
